# WDVS
Angebotsaufforderung (GAEB 90, DA83)
Währung: EUR

## Zusätzlicher Text
Objekt:  Angertaler Str. 19-25, 47249 Duibsurg
4 Objekt 2 Etagen (EG und 1.OG)

Gesamt 16 Mieteinheiten

Vorhandene Vorstellbalkone bleiben vorhanden.
Fenster werden erneuert.

Ausführung Malergewerk:
Baustelleneinrichtung + Gerüst  start:  17.03.2025  / Am 21.03.2025
Gerüstaufbau fertiggestellt
Beginn WDVS Arbeiten  start:  07.04.2025  Ende 30.06.2025

## WDVS-Fassade und Gerüst
Datum: 28.01.25

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dri00tter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

### Bereich 01 Baustelleneinrichtung

#### Abschnitt 01.01 Baustelleneinrichtung

**01.01.0010 Geräte und Werkzeuge liefern, vorhalten und entfernen**
Geräte und Werkzeuge liefern, vorhalten
und entfernen

Liefern, vorhalten und wieder entfernen
aller zur
Ausführung der Arbeiten benötigten
Geräte und
Werkzeuge.
Menge: 1,000 psch

**01.01.0020 Toilettenkabine aufstellen und vorhalten**
Toilettenkabine aufstellen und vorhalten

Toilettenkabine in ausreichender Anzahl
nach Vorschrift
der Arbeitsstättenverordnung  45 für
die Dauer der
Arbeiten aufstellen, vorhalten,
unterhalten und wieder
entfernen. Im Unterhalt ist das
Entleeren bei Bedarf bzw. Austausch der Kabine
enthalten.
Nutzung erfolgt durch alle am Bauvorhabenbeteiligten
Firmen.
Menge: 1,000 Stck

**01.01.0030 Baustromanschluss einrichten und vorhalten**
Baustromanschluss einrichten und
vorhalten

Baustromanschluss mit Messeinheit
einschließlich
Anschlusskabel und abschließbarem
Verteilerkasten
durch ein Elektrofachunternehmen
herstellen, vorhalten,
warten und wieder demontieren lassen.
Nutzung erfolgt durch alle am
Bauvorhaben beteiligten
Firmen. Zäherstand vor und nach der
Maßnahme dem
zuständigen Bauleiter mitteilen.
Menge: 2,000 Stck

**01.01.0040 Bauwasseranschluss pauschal**
Bauwasseranschluss pauschal

Beauftragung eines
Installationsunternehmens zur
Herstellung, Vorhaltung, Wartung und
Demontage eines
für die einzusetzenden Maschinen
geeigneten
Bauwasseranschlusses mit
Messvorrichtung.
Einschließlich Betrieb und Bedienung.
Auch als
Anschluss für Fremdfirmen nutzbar. Die
Kosten werden
auf Nachweis vergütet. Zäherstand vor
und nach der
Maßnahme dem zuständigen Bauleiter
mitteilen.
Menge: 2,000 Stck

**01.01.0050 Einholung der behördlichen Genehmigung**
Einholen der für die ausgeschriebenen
Reinigungsarbeiten benötigten Anträge, Genehmigungen
einschlißelich Entrichtung der Gebühren usw. Die Kosten
werden auf Nachweis erstattet.
Menge: 1,000 Stck

**01.01.0060 Auf-, Abbau Mobilzaun Grundstandzeit 20 Wochen**
Mobilzaunoffene Bauweise 2,0m h
liefern einschl. Auf-Abbau
Inkl. Betonfüße und Standardschelle

Aufbau nach Rücksprache mit Bauleitung
Menge: 280,000 lfm

**01.01.0070 Vorhaltewoche wie vor Pos.**
Verlängerung der Vorhaltung für jede weitere angef.
Woche über die Grundstandzeit hinau

wie Pos. 1.60.
Menge: 1,000 lfm

**01.01.0080 Auf-,Abbau Mobilzauntor bis 20 Wochen**
Mobilzaun Bauzauntor 4,2m breit
liefern einschl. Auf- und Abbau
bestehend aus je zwei Torpfosten, Drehgelenken und
Torrollen
inkl. weiteren Zubehörteile.

Grundvorhaltedauer: 20 Wochen
Menge: 1,000 Stck

**01.01.0090 Vorhaltungswoche wie vor Pos.**
Verlängerung der
Vorhaltung für jede weitere angef.
Woche über die Grundstandzeit hinaus.

wie Pos. 1.80.
Menge: 1,000 Stck

### Bereich 02 Gerüstarbeiten

#### Abschnitt 02.01 Gerüstarbeiten

**02.01.0010 Fassadengerüst**
Fassadengerüst

Stahlrohr,- Fassadengerüst mehrteilig
auf,- und abbauen, bestehend aus
Gerüstlagen von jeweils 2,00m aufwärts
gestaffelt, anschließlich der fest
angebrachten erforderlichen
Etagenleitern.
Gerüstbreite: 0,65m
Verkehrslast: 3 kn/m²
Grundvorhaltedauer: 10 Wochen

Inkl. Abbau

Achtung: Vorstellbalkone bleiben vorhanden und müssen
berücksichtigt werden. Kosten für Mehraufwand sind
einzukalkulieren.
Menge: 1175,000 m2

**02.01.0020 Vorhaltungswoche wie vor Pos.**
Verlängerung der
Vorhaltung für jede weitere angef.
Woche über die Grundstandzeit hinaus.
wie Pos. 1.6.10.
Menge: 1,000 m²

**02.01.0030 Dachdeckerfanggerüst**
Dachdeckerfanggerüst

Dachdeckerfanggerüst am vorhandenen
Fassadengerüst an,- und abbauen
Grundvorhaltedauer: 10 Wochen
Menge: 122,000 lfdm

**02.01.0040 Vorhaltungswoche wie vor Pos.**
Verlängerung der
Vorhaltung für jede weitere angef.
Woche über die Grundstandzeit hinaus.
wie Pos. 1.6.10.
Menge: 1,000 lfdm

**02.01.0050 Einbohlige Gerüstverbreiterung**
Einbohlige Gerüstverbreiterung

Einbohlige Gerüstverbreiterung am
vorhandenen Fassadengerüst auf,- und
abbauen.
Grundvorhaltedauer: 10 Wochen
Menge: 450,000 lfdm

**02.01.0060 Vorhaltungswoche wie vor Pos.**
Verlängerung der
Vorhaltung für jede weitere angef.
Woche über die Grundstandzeit hinaus.
wie Pos. 1.6.10.
Menge: 1,000 lfdm

**02.01.0070 Fußgängerschutztunnel**
Fußgängerschutztunnel aus OSB - Platten

Fußgängerschutztunnel im Bereich Haustüranlage
Menge: 4,000 lfdm

**02.01.0080 Außenliegender Gerüsttreppenturm**
Außenliegender Gerüsttreppenturm
auf,- und abbauen.
Grundvorhaltedauer: 8 Wochen
Menge: 4,000 Stck

**02.01.0090 Vorhaltungswoche wie vor Pos.**
Verlängerung der
Vorhaltung für jede weitere angef.
Woche über die Grundstandzeit hinaus.
wie Pos. 1.6.10.
Menge: 1,000 Stck

**02.01.0100 Absperrung der Balkontüre**
Absperrung der Balkontüre von außen der gesamten
Baustellenzeit.
Menge: 16,000 Stck

### Bereich 03 Schutzabdeckungen

#### Abschnitt 03.01 Schutzabdeckungen

**03.01.0010 Schutz von Fenstern, Türen - Abdeckplane**
Schutz von Fenstern, Türen -
Abdeckplane

Schutzabdeckung von Fenstern und
Türen (außen) mit
Abdeckplane, einschließlich Abkleben,
Unterhaltung und
späterer Beseitigung/Entsorgung.
Menge: 273,000 m2

**03.01.0020 Besondere Maßnahme zum Schutz gegen mechanische Beschädigung**
*** Bedarfsposition ohne GB
Besondere Maßnahme zum Schutz
gegen mechanische Beschädigung

Besondere Schutzmaßnahme an
Fenstern und Türen gegen
mechanische
Beschädigung vorhalten, beseitigen,
beseitigen und
entsorgen mit Haftfaserplatten
oder Spanplatten und Folie, einschl.
Unterkontruktion
Menge: 1,000 m2

**03.01.0030 Besondere Maßnahme zum Schutz von Fensterbänken**
Besondere Maßnahme zum Schutz von
Balkonböden

Schutzabdeckung von neuen
Fensterbänken aus Alu,
einschl. Unterhaltung und späterer
Beseitung/Entsorgung
Tiefe: ca. 40...cm
Menge: 75,000 m²

**03.01.0040 Schutz der Bodenflächen unter Gerüst - Hauseingänge**
Schutz der Bodenflächen unter Gerüst -
Hauseingänge

Schutzabdeckung der Bodenflächen im
Bereich der
Hauseingänge und/oder Kellerabgänge
herstellen,
vorhalten, beseitigen und entsorgen mit
Maler-Abdeckvlies oder Gitterfolie.
Menge: 166,000 m2

**03.01.0050 Besondere Maßnahme zum Schutz der Loggiaböden**
Besondere Maßnahme zum Schutz der
Loggiaböden

herstellen, vorhalten, beseitigen und
entsorgen mit
Maler-Abdeckflies und Klebeband
Menge: 158,000 m2

### Bereich 04 Fensterbänke

#### Abschnitt 04.01 Fensterbänke

**04.01.0010 vorhandene Fensterbänke ausbauen**
Steinfensterbänke mit Blechabdeckung
ausbauen

Fensterbänke aus Naturstein oder
Kunststein inkl.
Zinkabdeckung und Mörtelbett durch
Ausstemmen entfernen
und entsorgen.
Menge: 170,000 m

**04.01.0020 Fensterbankunterbau mit Dämmstoff + Granitfensterbank**
Fensterbankunterbau mit Dämmstoff
auffüttern

Fensterbankunterbau durch Auffüttern
mit einem
Dämmstoffkeil im erforderlichen
Neigungswinkel
passgenau herstellen.
Dämmstoffart: Perimeter-Dämmplatte

Granit-Fensterbänke und Brüstungen
Balkone 2 cm Bianco Sardo mit seitlich
Wasserrillen und untere Wasserrille
liefern und im Mörtelbett verlegen.
Menge: 170,000 m

### Bereich 05 Wärmedämmverbundsystem

#### Abschnitt 05.01 Untergrundvorbereitung

**05.01.0010 Verunreinigungen**
Verunreinigungen durch
Hochdruckreinigung entfernen

Verunreinigungen, Trennschichten u. Ä.
durch
Hochdruckreinigung, ohne Zusatz von
Reinigungs-/Strahlmittel entfernen,
einschließlich
aller Nebenarbeiten und
Schutzmaßnahmen.
Menge: 1635,000 m²

**05.01.0020 Putzschäden ausbessern**
Putzschäden ausbessern. Nicht
tragfähigen Putz,
Hohlstellen u. Ä. bis auf den tragfähigen
Untergrund
entfernen. Flächen entstauben. Alle
anfallenden Stoffe
nach Vorschrift entsorgen. Fehlstellen
mit Putzmörtel
nach DIN EN 998-1, >/= 2,5 N/mm²,
auffüllen und
angleichen.
Putzdicke im Mittel: 20 mm
Bauteil: Balkone
Menge: 200,000 m²

**05.01.0030 Putzsanierung im Rissbereich**
Größere Risse z.B mit einer Trennscheibe aufweiten.
Flächen entstauben. Alle amfallenden
Stoffe nach
Vorschrift entsorgen
Menge: 100,000 m

**05.01.0040 Laibungsbereich Putz entfernen**
Putzschicht im Laibungsbereich von
Fenstern, Türen und
Öffnungen durch Abstemmen für die
Verklebung von
Dämmplatten entfernen. Flächen
entstauben.
Menge: 542,000 m

**05.01.0050 Grundierung stark saugender Untergründe**
Grundierung unbeschichteter
Putzflächen mit Lacryl
Tiefgrund ELF 595 tief eindringend, gut
verfestigend.
Menge: 1588,000 m²

**05.01.0060 Erdreich aufnehmen, lagern**
Erdreich aufnehmen, lagern

Erdreich entlang der Außenwände für
die
Perimeterdämmung aufnehmen.
Erdaushub auf einer Breite von 20. cm
bis zu einer
Tiefe von 20 cm.
Das Aushubmaterial ist seitlich zu lagern
Menge: 190,000 m

#### Abschnitt 05.02 Systemabschluss und Anschlüsse

**05.02.0010 Sockelprofil an Kellerabgängen etc./ einschl. Dichtband**
WDVS Sockelprofil als unteren Abschluss der
Fassadendämmung in Bereichen ohne
Einbindung ins Erdreich mit 3 WDVS Schlagschrauben
pro Meter einschließlich WDVS
Sockelprofilverbinder und z.B.WDVS Sockeleckprofil
anbringen.
Begrenzte Untergrundunebenheiten mit WDVS
Unterlegscheiben ausgleichen. Einschließlich
Hinterfütterung der Sockelprofile bei der Montage mit
WDVS Dichtband.
Für Dämmschichtdicke 16 cm
Einbauort: Kellerabgänge etc.
Fabrikat: Brillux
Menge: 164,000 m

**05.02.0020 Anschluss an Fenster und Türen mit Gewebe-Anputzleiste**
Anschluss an Fenster und Türen mit
Gewebe-Anputzleiste

WDVS Gewebe-Anputzleiste auf Fenster- und
Türrahmen anbringen.
Den Gewebestreifen in die nachfolgende
Armierungsschicht
überlappend einbetten.
Profilbauart:
Profil mit Anputzkante, selbstklebendem
PE-Band, integriertem Gewebestreifen und vorgestanzter
Abbruchkante mit Klebestreifen.
Fabrikat: Brillux
Menge: 542,000 m

**05.02.0030 Dehnungsfuge**
Dehnungsfuge in der ebenen Wandfläche mit WDVS
Dehnungsfugenprofil G 3805, Typ GE als
offene Variante
ausbilden. Der Bereich hinter dem
Dehnungsfugenprofilist mit Mineralwolle-
Dämmstoff
auszufüllen.
Einbaubreite: max. 35 mm
Fabrikat: Brillux
Menge: 59,000 m

**05.02.0040 Anschluss an angrenzenden bauteile mit Dichtband/ 3-9mm**
Anschluss an angrenzenden Bauteile mit WDVS Dichtband
Fugenbreite 7-16mm
Bauteile: dachuntersichten, Sparren, Kragplatten und
Fensterbänke
Menge: 450,000 m

#### Abschnitt 05.03 Dämmplattenverklebung/ zusätzliche Verdübelung

**05.03.0010 Mineralwolle Dämmplatte 16 cm**
Mineralwolle Dämmplatte 16 cm

MW Top Dämmplatten mit
Zweischichtcharakteristikan
vorbehandelte Fassadenflächen mit
Klebemörtel anbringen.
Anwendungstyp:
WAP gemäß DIN 4108-10
Format: 80 x 62,5 cm
Plattenkante: Stumpf
Wärmeleitfähigkeit: 0,035 W/(m x K)
Plattendicke: 16 cm
Klebemörtel: WDVS Pulverkleber
Fabrikat: Brillux
Menge: 1130,000 m2

**05.03.0020 Loggien/ PUR Smart Dämmplatten 10 cm**
Loggien/ PUR Smart Dämmplatten 10 cm

PUR Smart Dämmplatten an vorbehandelte
Fassadenflächen mit Klebemörtel anbringen.
Format: 100 x 50 cm
Plattenkante: Stumpf
Wärmeleitfähigkeit: 0,025 W/(m x K)
Plattendicke: 110 cm
Klebemörtel: WDVS Pulverkleber
Bauteil: Wandflächen der Loggien
Fabrikat: Brillux
Menge: 302,000 m2

**05.03.0030 Untersichten/ MW Top Dämmplatte**
Untersichten/ MW Top Dämmplatte

MW Dämmplatte mit Zweischichtcharakteristik an
vorbehandelten Untersichten mit Klebemörtel anbringen.
Plattendicke 14cm
Wärmeleitfähigkeit 0,035

Bauteil: Untersichten
Menge: 40,000 m²

**05.03.0040 Mineralwolle Dämmplatten 6 cm**
*** Bedarfsposition ohne GB
Mineralwolle Dämmplatten 6 cm

MW Top Dämmplatten mit
Zweischichtcharakteristik an
vorbehandelte Fassadenflächen mit
Klebemörtel
anbringen.
Anwendungstyp: WAP gemäß DIN
4108-10
Format: 80 x 62,5 cm
Plattenkante: Stumpf
Wärmeleitfähigkeit: 0,035 W/(m x K)
Plattendicke: 6 cm
Klebemörtel: WDVS Pulverkleber
Fabrikat: Brillux
Menge: 1,000 m2

**05.03.0050 Sockelbereich / Perimeter-Dämmplatte mit BaseTec**
Sockelbereich / Perimeter-Dämmplatte mit BaseTec

Perimeter-Dämmplatte im Sockelbereich mit
feuchtigkeitsunempfindlicher Klebemasse flächenbündig
mit der Fassadendämmung anbringen.
Plattenkante: stumpf
Format: 100 x 50 cm
Plattendicke: 14 cm
Klebemörtel: BaseTec 3540 gemischt
mit BaseTec 3541
Ausbildung mit Einbindung ins Erdreich
mit
angeschrägtem Abschluss
Dämmung über GOK: ca. 30 cm
Dämmung unter GOK: ca. 20 cm
Fabrikat: Brillux
Menge: 70,000 m2

**05.03.0060 Balkone / Perimeter-Dämmplatte mit BaseTec**
Balkone / Perimeter-Dämmplatte mit BaseTec

Perimeter-Dämmplatte im Sockelbereich mit
feuchtigkeitsunempfindlicher Klebemasse flächenbündig
mit der Fassadendämmung anbringen.
Plattenkante: stumpf
Format: 100 x 50 cm
Plattendicke: 6 cm
Klebemörtel: BaseTec 3540 gemischt mit
BaseTec 3541
Ausbildung mit Einbindung ins Erdreich
mit
angeschrägtem Abschluss
Dämmung über GOK: ca. 30 cm
Dämmung unter GOK: ca. 20 cm
Fabrikat: Brillux
Menge: 200,000 m

**05.03.0070 Laibungen / Mineralwolle-Dämmplatten, Dicke 3 cm**
Laibungen / Mineralwolle-Dämmplatten, Dicke 3 cm

Laibungen an vorhandenen Öffnungen,
z. B. bei zurückliegenden Fenstern und Türen,
dämmen und durch die Dicke der Fassadendämmung
insgesamt rechtwinklig herstellen.
Dämmplattenart: EPS Prime Dämmplatte
Wärmeleitfähigkeit: 0,036 W/(m x K)
Dämmdicke in der Laibung: 3 cm
Menge: 585,000 m

**05.03.0080 Laibungen / EPS-Dämmplatten 026 Dicke 2 cm**
Laibungen / EPS-Dämmplatten 026 Dicke 2 cm

Laibungen an vorhandenen Öffnungen,
z. B. bei zurückliegenden Fenstern und Türen,
dämmen und durch die Dicke der Fassadendämmung
insgesamt rechtwinklig herstellen.
Dämmplattenart: EPS Prime Dämmplatte
Wärmeleitfähigkeit: 0,026 W/(m x K)
Dämmdicke in der Laibung: 2 cm
Menge: 160,000 m

**05.03.0090 Zuschnitte bzw. Anarbeiten an Dachschrägen/-Fensterbänke**
Zuschnitte bzw. Anarbeiten an
Dachschrägen/-Fensterbänke

Zuschneiden, Anschrägen und
Anarbeiten der Dämmplatten
an geneigte Dachflächen und
Unterseiten der
Fensterbänke, im erforderlichen
Neigungswinkel.
Menge: 322,000 m

**05.03.0100 Zuschneiden und Anarbeiten an Dachsparren**
Zuschneiden und Anarbeiten der Dämmplatten an
Dachsparren
Menge: 280,000 Stck

**05.03.0110 Verdübelung MW Dämmplatte (Fassade)**
Statisch relevante Verdübelung der
vorgenannten WDVS
Mineralwolle-Dämmplatten mit WDVS
Senkdübel STR U 2G,
3811 in Verbindung mit WDVS
Dübelteller VT 2G 3711
(versenkte Dübelmontage). Den WDVS
Dübel mit dem
STR-Tool 3487 ca. 15 mm vertieft in die
Dämmplatte
einschrauben. WDVS Dübel-Rondell STRMW
3832 in die
Vertiefung des WDVS Dübelteller VT 2G
oberflächenbündig
einsetzen.
Eventuelle Überstände plan schleifen.
Dübellänge
entsprechend der Dämmplattendicke
wählen. Die Dübel
müssen mind. 25 mm (bei Porenbeton
65 mm) im
tragfähigen Untergrund verankert sein,
Putzschichten
sind zu überbrücken.
Dübeltyp: WDVS Senkdübel STR U 2G
3811 in Kombination
mit WDVS Dübelteller VT 2G 3711 und
WDVS
Dübel-Rondell STR-MW 3832
Dübellänge: 215 mm
Dübeldichte: 4,0 Stück/m²
Menge: 1286,000 m²

### Bereich 06 Montageverankerungen

#### Abschnitt 06.01 Montageverankerungen

**06.01.0010 PU Montagequader anbringen**
*** Bedarfsposition ohne GB
PU Montagequader mit mineralischem Klebemörtel
in Dicke der Fassadendämmung oberflächenbündig
anbringen einschließlich Anarbeiten der Dämmplatten
und Kennzeichnung in der Fläche.
Typ: PU Montagequader fäulnisresistenter
Quader, Rohdichte 200 kg/m3
Größe: 198 x 198 mm mit Nutzfläche
198 x 198 mm
Für Dämmschichtdicke: 160 mm
Anwendung: als Druckunterlage bei der Montage
schwererBauteile, wie Vordächer,
Markisen etc. Montageposition nach Angabe des
Auftraggebers
Fabrikat: Brillux
Menge: 1,000 Stck

**06.01.0020 EPS Montagequader anbringen**
*** Bedarfsposition ohne GB
EPS Montagequader anbringen

EPS Montagequader mit mineralischem Klebemörtel
in Dicke der Fassadendämmung oberflächenbündig
anbringen einschließlich Anarbeiten der Dämmplatten
und Kennzeichnung in der Fläche.
Typ: EPS Montagequader fäulnisresistenter
Quader, Rohdichte 170 kg/m3
Größe/Abmessung:
( ) 100 x 100 mm mit Nutzfläche 80 x 80 mm
( ) 150 x 100 mm mit Nutzfläche 130 x 80 mm
Für Dämmschichtdicke: 120 mm
Anwendung: zur Befestigung leichter
Bauteile, wie Außenleuchten etc. Montageposition
nach Angabe des Auftraggebers
Fabrikat: Brillux
Menge: 1,000 Stck

### Bereich 07 Kantenschutz und Armierung

#### Abschnitt 07.01 Kantenschutz und Armierung

**07.01.0010 Kantenschutz / Gewebe-Eckschutzschiene**
Kantenschutz / Gewebe-Eckschutzschiene

WDVS Gewebe-Eckschutzschiene als Kantenschutz
an allen Gebäudeecken sowie an allen Ecken von
Gebäudeöffnungen, z. B. Fenster, Türen, Nischen,
lot-und
fluchtrecht in die nachfolgend beschriebene
Armierungsmasse
einbetten.
Format: 10/10 cm
Fabrikat: Brillux
Menge: 903,000 m

**07.01.0020 Diagonalarmierung an Gebäudeöffnungen**
Diagonalarmierung an Gebäudeöffnungen

Fassadenöffnungen und Aussparungen, z.B. mit
WDVS Diagonal- Armierungspfeil, unter Verwendung der
systemgerechten Armierungsmasse fachgerecht
herstellen.
Fabrikat: Brillux
Menge: 640,000 Stck

**07.01.0030 Zusatzarmierung Panzergewebe**
*** Bedarfsposition ohne GB
Zusatzarmierung Panzergewebe

WDVS Panzergewebe als Zusatzarmierung für
besonders beanspruchte Bereiche und
zur Erhöhung der Stoßfestigkeit vor der
Flächenarmierung aufbringen.
Leistung, wie in der Ausführung der
Flächenarmierung beschrieben, jedoch nicht
überlappend.
Fabrikat: Brillux
Menge: 1,000 m2

**07.01.0040 Flächenarmierung Mineralwolle**
Flächenarmierung Mineralwolle

Leistung wie zuletzt beschrieben, jedoch
Flächenarmierung auf MW Dämmplatten
mit WDVS Klebe- und Armierungsmörtel.
Menge: 1588,000 m2

**07.01.0050 Laibungen an Öffnungen und Nischen wie vor beschrieben armieren**
Laibungen an Öffnungen und Nischen
wie vor beschrieben armieren

Laibungen an Öffnungen und Nischen, wie in der
vorgenannten
Position zur Armierungsausbildung in diesem WDV-System
beschrieben,
armieren.
Menge: 633,000 m

**07.01.0060 Trennung von Struktur- und Glattputz / Putzabschlussprofil**
*** Bedarfsposition ohne GB
Trennung von Struktur- und Glattputz /
Putzabschlussprofil

Putzabschlussprofil zur Trennung zwischen
Struktur- und Glattputzen (Sockelputz)
nach Ausführung der Flächenarmierung mit der
vorgenannten Armierungsmasse fluchtrecht anbringen.
Fabrikat: Brillux
Menge: 1,000 m

### Bereich 08 Fassade mit Mineral-Leichtputz

#### Abschnitt 08.01 Fassade mit Mineral-Leichtputz

**08.01.0010 Oberputz Fassade / Mineral-Leichtputz KR**
Oberputz Fassade / Mineral-Leichtputz KR

Oberputz an Fassadenflächen: Mineral-Leichtputz
KR(Kratzputzstruktur) auf die mineralisch armierten
Fassadenflächen auftragen und strukturieren.
Körnung: KR K3, für außen, sehr haftfest, äußerst
wasserdampfdiffusionsfähig
Standardfarbton: weiß
Fabrikat: Brillux
Menge: 1430,000 m2

**08.01.0020 Oberputz Glattputz**
*** Bedarfsposition ohne GB
Oberputz Glattputz

Ausbildung als Glattputz im Bereich der
Balkone.
Zwischenanstrich mit Putzgrundierung, pigmentiert.
Rausan KR Feinputz 3530 zur Ausbildung
von Faschen und Laibungen als Glattputz auftragen
und abreiben, einschließlich aller erforderlichen
Leistungen, z. B. exaktes Abkleben der angrenzenden
Flächen. Zusätzlicher Anstrich der vorgenannten
Putzflächen, Grund und Schlussanstrich mit Evocryl
200 in Protect-Qualität.
Farbton weiß
Fabrikat: Brillux
Menge: 1,000 m2

**08.01.0030 Oberputz Untersichten / Mineral- Leichtputz G, Glattputz**
Oberputz Untersichten / Mineral-
Leichtputz G, Glattputz

Oberputz an Untersichten: Mineral-
Leichtputz G auftragen, durchkämmen und abglätten.
Flächen nach dem Anziehen filzen.
Mineralputz für außen, haftfest, hoch
wasserdampfdiffusionsfähig
Standardfarbton: weiß
Fabrikat: Brillux
Menge: 158,000 m2

**08.01.0040 Anstrich weiß**
Anstrich weiß

Zusätzlicher zweimaliger Anstrich der
vorgenannten
Putzflächen.
Zwischenanstrich mit Extrasil 1911 in
Protect Qualität.
Schlussanstrich mit Extrasil 1911 in
Protect Qualität.
Standardfarbton: weiß
Fabrikat: Brillux
Menge: 1588,000 m2

**08.01.0050 Anstrich hell getönt als Zulage**
Anstrich hell getönt als Zulage

Zulagepreis für die Ausführung der
vorgenannten Anstriche im hell getönten Farbton.
Farbton nach Angabe des Auftraggebers.
Menge: 1588,000 m2

**08.01.0060 Anstrich mittel getönt als Zulage**
*** Bedarfsposition ohne GB
Anstrich mittel getönt als Zulage

Zulagepreis für die Ausführung der vorgenannten
Anstriche im mittel getönten Farbton.
Farbton nach Angabe des Auftraggebers.
Menge: 1,000 m2

**08.01.0070 Anstrich satt getönt als Zulage**
Anstrich satt getönt als Zulage

Zulagepreis für die Ausführung der vorgenannten
Anstriche im satt getönten Farbton.
Farbton nach Angabe des Auftraggebers.
Menge: 200,000 m2

**08.01.0080 Absetzen von Farbfeldern**
Absetzen von Farbfeldern

Absetzen von Farbfeldern Rückseitig an
Fensterfeldern  inkl. aller erforderlichen
Leistungen, wie Ausmessen, geradliniges Abkleben
und hinterstreichen zu andersfarbigen Flächen.
Menge: 4,000 Stck

**08.01.0090 Absetzen von Hausnummern**
Absetzen von Hausnummern

Absetzen von Hausnummern einschließlich
aller erforderlichen Leistungen, wie
Ausmessen, geradliniges Abkleben und
hinterstreichen zuandersfarbigen Flächen.
Zwischen Vordach und Treppenhausfenster.
Höhe ca. 1,0Meter
Fabrikat: Brillux
Menge: 4,000 Stck

**08.01.0100 Faschen, Laibungen Glattputz / Rausan KR Feinputz**
Faschen, Laibungen Glattputz / Rausan
KR Feinputz

Ausbildung von Faschen und Leibungen als Glattputz.
Zwischenanstrich mit Putzgrundierung,
pigmentiert. Rausan KR Feinputz zur
Ausbildung von Faschen und Laibungen als Glattputz
auftragen undabreiben, einschließlich aller
erforderlichen
Leistungen, z. B. exaktes Abkleben der angrenzenden
Flächen.
Zusätzlicher Anstrich der vorgenannten
Putzflächen, Grund und Schlussanstrich mit Evocryl
200 in Protect-Qualität.
Leibungstiefe: bis 30 cm
Faschenbreite: ca. 3 cm
Farbton nach Angabe des Auftraggebers.
Fabrikat: Brillux
Menge: 633,000 m

**08.01.0120 Gerüstankerstopfen einsetzen, abdecken und bearbeiten**
Gerüstankerstopfen einsetzen, abdecken
und bearbeiten

Gerüstankerhülsen bei Gerüstabbau mit
Gerüstankerstopfen schließen und
mit dem Werkstoff (Oberputz einschließlich
Schlussanstrich) abdecken und bearbeiten.
Fabrikat: Brillux
Menge: 1,000 psch

### Bereich 09 Sockelflächen mit Feinputz, glatt

#### Abschnitt 09.01 Sockelflächen mit Feinputz, glatt

**09.01.0010 Zwischenanstrich mit Putzgrundierung, pigmentiert**
Zwischenanstrich mit Putzgrundierung, pigmentiert

Zwischenanstrich mit Putzgrundierung, pigmentiert
Menge: 67,000 m2

**09.01.0020 Sockelflächen / Rausan KR Feinputz, zweimal**
Sockelflächen / Rausan KR Feinputz, zweimal

Rausan KR Feinputz zur Ausbildung von
Sockelflächen als Glattputz, zweilagig,
auftragen und abreiben.
Nach ausreichender Trockenzeit nochmaliger
Auftrag einer zweiten Lage wie vor beschrieben.
Standardfarbton: weiß
Fabrikat: Brillux
Menge: 67,000 m2

**09.01.0030 Anstrich mittel getönt / Acryl-FF, protect**
Anstrich mittel getönt / Acryl-FF, protect

Zusätzlicher zweimaliger Anstrich der vorgenannten
Putzflächen.
Zwischenanstrich mit Evocryl 200 in Protect Qualität.
Schlussanstrich mit Evocryl 200 in Protect Qualität.
100% Reinacrylat-Dispersionsfarbe mit
Evoflex-Technologie, diffusionsfähig,
fotokatalytisch wirksam, hoch wetterbeständig, matt,
wasserverdünnbar, im mittel getönten Farbton, nach
Angabe des Auftraggebers.
Fabrikat: Brillux
Menge: 67,000 m2

**09.01.0040 Zulage für satt getönte Ausführung (HBW >20)**
Zulage für satt getönte Ausführung (HBW >20)

Zulagepreis für die Ausführung der vorgenannten
Anstriche im satt getönten Farbton (HBW > 20).
Farbton nach Angabe des Auftraggebers.
Menge: 67,000 m2

**09.01.0050 Zulage für satt getönte Ausführung im Spezial-Farbton mit TSR-Formel**
Zulage für satt getönte Ausführung im
Spezial-Farbton mit TSR-Formel

Zulagepreis für die Ausführung der
vorgenannten
Anstriche im SolReflex-System.
Satt getönter Spezial-Farbton mit TSR-Formel zur
Reduzierung der Oberflächenaufheizung.
Farbton nach Angabe des Auftraggebers.
Fabrikat: Brillux
Menge: 67,000 m2

**09.01.0070 Zweimaliger Feuchteschutzanstrich im Einbindungsbereich / Multiflex**
Zweimaliger Feuchteschutzanstrich im
Einbindungsbereich / Multiflex

Zweimaliger Feuchteschutzanstrich im
Einbindungsbereich
(unterhalb Geländeoberkante) + 5 cm
über Geländeoberkante mit WDVS
Multiflex 3521 plus 100
Gew.% Zement, ca. 5 % verdünnt.
Einbindung unter GOK: bis 30 cm
Fabrikat: Brillux
Menge: 67,000 m

**09.01.0080 Anstrich Kellerabgang/Betonbrüstungen**
Anstrich Kellerabgang/Betonbrüstungen

Untergrundvorbehandlung: Untergrund
auf Eignung, Tragund Haftfähigkeit prüfen.
Einzelne, nicht tragfähige Anstrichteile entfernen.
Grundierung nur der Schadstellen mit Lacryl Tiefgrund
ELF 595.

Grundanstrich mit Haftgrund ELF 3720,
pigmentiert.
Zwischenanstrich mit Evocryl 200, in
Protect Qualität,mit Filmschutz.

Schlussanstrich mit Evocryl 200, in
Protect Qualität, mit Filmschutz.

100% Reinacrylat-Dispersionsfarbe mit
Evoflex-Technologie, diffusionsfähig,
fotokatalytisch wirksam, hoch wetterbeständig, matt,
wasserverdünnbar
Farbton: Nach Angabge der Bauleitung
Fabrikat: Brillux
Menge: 85,000 m2

### Bereich 10 Dachuntersichten mit Lasur / LV Lasur

#### Abschnitt 10.01 Dachuntersichten mit Lasur / LV Lasur

**10.01.0010 Dachuntersichten mit Lasur / LV Lasur**
Dachuntersichten mit Lasur / LV Lasur

Untergrundvorbehandlung: Anstrich auf
Trag- und Haftfähigkeit prüfen.
Nicht tragfähige Anstrichteile entfernen.
Flächen anschleifen und säubern. Rohe und
schadhafte Flächen mit Impredur
Holzimprägniergrund 550, RAL-geprüft
imprägnieren.
Grundanstrich mit Gel-Lasur 510 in
Protect-Qulität.
Schlussanstrich mit Gel-Lasur 510 in
Protect-Qulität.
Farbton nach Angabe des Auftraggebers.
Bauteil: Untersichten aus Holzverbretterungen
und Sparren.
Fabrikat: Brillux
Menge: 78,000 m

**10.01.0020 Leistung wie zuletzt jedoch Ortgangbretter**
Leistung wie zuletzt jedoch
Ortgangbretter

Leistung wie zuvor im vollen Wortlaut
beschrieben, jedoch Ausführung an
Ortgangbrettern.
Menge: 88,000 m

### Bereich 11 Kellerfenster mit Anstr./Alkydharzlack

#### Abschnitt 11.01 Kellerfenster mit Anstr./Alkydharzlack

**11.01.0010 Kellerfenster mit Anstrich / Alkydharzlack HG**
Kellerfenster mit Anstrich /
Alkydharzlack HG

Untergrundvorbehandlung: Anstrich auf
Eignung, Tragund Haftfähigkeit prüfen.
Nicht tragfähige Anstrichteile entfernen
und Schadstellen entrosten
(Oberflächenvorbereitungsgrad St 2).
Flächen gründlich anschleifen und säubern.
Schadstellen mit Haftgrund 850 grundieren.
Zwischenanstrich mit Haftgrund 850.
Schlussanstrich mit Impredur Hochglanzlack 840.
Farbton nach Angabe des Auftraggebers.
Bauteil: Stahlkellerfenster
einseitig / außen
Fabrikat: Brillux
Menge: 24,000 Stck

**11.01.0020 Metallgeländer lackieren**
Metallgeländer lackieren

Metallgeländer, bestehend aus Oberund
Untergurt, senkrechten Stäben und Pfosten bzw.
Verankerungen, allseitig, wie folgt behandeln:
Untergrundvorbehandlung: Anstrich auf
Eignung, Tragund Haftfähigkeit prüfen.
Nicht tragfähige Anstrichteile entfernen und
Schadstellen entrosten
(Oberflächenvorbereitungsgrad St 2).
Flächen gründlich anschleifen und säubern.
Schadstellen mit Haftgrund 850 grundieren.
Zwischenanstrich mit Haftgrund 850.
Schlussanstrich mit Impredur Hochglanzlack 840.
Farbton nach Angabe des Auftraggebers.
Bauteil: Stahlkellerfenster
einseitig / außen
Fabrikat: Brillux
Menge: 58,000 m2

### Bereich 12 Stundenlohnarbeiten

#### Abschnitt 12.01 Stundenlohnarbeiten

**12.01.0010 Stundenlohnarbeit / Facharbeiter**
Stundenlohnarbeit / Facharbeiter

Stunde(n) eines Facharbeiters für nicht erfasste
Leistungen gegen besonderen Nachweis einschließlich
aller Lohnnebenkosten.
Menge: 18,000 Std

**12.01.0020 Stundenlohnarbeit / Helfer**
Stundenlohnarbeit / Helfer

Stunde(n) eines Helfers für nicht erfasste
Leistungen gegen besonderen Nachweis
einschließlich aller Lohnnebenkosten.
Menge: 18,000 Std

**12.01.0030 Stundenlohnarbeit / Auszubildender**
Stundenlohnarbeit / Auszubildender

Stunde(n) eines Auszubildenden für nicht erfasste
Leistungen gegen besonderen Nachweis einschließlich
aller Lohnnebenkosten.
Menge: 15,000 Std
